# Bodenbelagsarbeiten/Leisten CG
Angebotsaufforderung (GAEB 90, DA83)
Währung: EUR
Auftraggeber: Cocivio Immobilien GmbH

## S-EPA Bodenbelagsarbeiten/Leisten CG
Datum: 10.02.25

### Bereich 01 S-EPA Bodenbelagsarbeiten

*Hinweis*
A) ALLGEMEINE VORBEMERKUNGEN FÜR EINHEITSPREISABKOMMEN
(S-EPA)
=======================================================
==========

A1) ALLGEMEINES

In den Positionen dieses Leistungsverzeichnisses sind
Wohnungsmodernisierungen beschrieben.

Dem Einheitspreisabkommen liegen die "Zusätzliche
Vertragsbedingungen für die Ausführung von
Bauleistungen (Z-VOB/B)" der Covivio Immobilien GmbH
zugrunde. Für sich auf dieses EPA beziehende
Einzelaufträge (Leistungsabrufe) gelten die
Vertragsbedingungen in jedem Einzelfall als vereinbart.
Sofern zukünftig als Ersatz für die aktuell gültigen
Z-VOB/B mit dem Auftragnehmer (AN) neue Z-VOB/B
vereinbart werden, gelten für nach Gültigkeitsbeginn
die neuen Z-VOB/B beauftragte Leistungen ausschließlich
die neuen Z-VOB/B.

Für nach diesem Einheitspreisabkommen ausgeführte
Leistungen gelten, ergänzend zur den jeweiligen
Leistungsbeschreibungen der einzelnen Positionen, bei
evtl. Widersprüchen in nachfolgend genannter
Reihenfolge, folgende Bedingungen:

1. diese "allgemeine Vorbemerkungen für
Einheitspreisabkommen" (A)
2. die sich anschließenden "allgemeine technische
Vorbemerkungen" (B)
3. die sich anschließenden "besondere technische
Vorbemerkungen" (für dieses Gewerk) (C)
4. die "Zusätzliche Vertragsbedingungen für die
Ausführung von Bauleistungen Z-VOB/B"
5. Baustellenordnung der Covivio Immobilien GmbH in der
jeweils gültigen Fassung

Mit Unterzeichnung des EPA erklärt der AN, dass von ihm
sämtliche gesetzlichen, behördlichen und Beruf
genossenschaftlichen Auflagen erfüllt werden, die zur
Ausführung der im EPA beschriebenen Leistungen
erforderlich sind.

Es dürfen nur solche Materialien verwendet werden, über
die der AN das uneingeschränkte Eigentumsrecht besitzt
und die vollkommen frei von Rechten Dritter sind.

Für die Ausführung der Arbeiten ist Fachpersonal in
ausreichender Zahl einzusetzen. Hierbei ist darauf zu
achten, dass für die Ausführung sämtlicher Arbeiten
unsere Baustellenordnung in der jeweils gültigen
Fassung zu beachten ist, die dem ausführenden
Fachpersonal in geeigneter Form zur Kenntnis zu geben
ist.

Der Einsatz von Subunternehmern ist grundsätzlich nicht
erlaubt.

A2) KUNDENDIENST

Die Arbeiten werden in bewohnten Häusern ausgeführt.

Der Auftraggeber (AG) erwartet vom AN tatkräftige
Unterstützung bei den Bemühungen, berechtigten
Mieterwünschen zu entsprechen. Dazu gehören
insbesondere folgende Verpflichtungen:

1)  Alle Handwerker/Mitarbeiter des AN haben die
Verpflichtung, Kunden (Mietern) höflich und hilfsbereit
zu begegnen. In Gesprächen mit den Mietern ist das
Bemühen von Covivio Immobilien, um einen verbesserten
Kundendienst herauszustellen.

2)  Die Mieter sind rechtzeitig vor Durchführung der
Arbeiten zu verständigen, ggf. durch Aushang im
Treppenhaus oder auch individuelle Terminvereinbarung
mit dem einzelnen Mieter.

3)  Arbeiten sind gemäß bauzeitenplan durchzuführen.
Sofern die Frist aus Gründen, die der AN nicht zu
vertreten hat, nicht einzuhalten ist, ist der AG
unverzüglich zu unterrichten.

4)  Möbel und sonstiges Mietereigentum, Bodenflächen
und angrenzende Bauteile etc. im Bereich der
auszuführenden Arbeiten und ggfs. im Treppenhaus sind
durch Folie, evtl. Schaltafeln oder Ähnliches zu
schützen.

A3) PREISE

Die, für die Ausführung von Leistungen nach diesem EPA,
hier festgeschriebenen Preise gelten für
Reparaturarbeiten bis zum Rechnungsbetrag von höchstens
3.000,- EURO einschl. Mehrwertsteuer je
Einzeleinzelfall.

Soweit und sobald Überschreitungen absehbar sind, ist
hierüber der Abteilung Einkauf des AG ein schriftliches
Angebot einzureichen und eine gesonderte Vereinbarung
zu treffen.

In den Einheitspreisen sind sämtliche Kosten, wie
Lohn-, Material- und Nebenkosten enthalten,
insbesondere auch:

1)  Koordination / Terminabsprache(n) mit dem(den)
Mieter(n) / Kundenbetreuer(n) /  Bauleiter(n)

2)  sämtliche Fahrt- und Transportkosten,

3)  sämtliche tariflichen Zulagen wie z.B. Schmutz-
und Staubzulagen, Zulagen für ekelerregende Arbeiten
etc.,

4)  die Gestellung, Vorhaltung und spurlose
Entfernung aller erforderlichen Gerüste und
Absperrungen (ggf. auch Warnschilder) bis zu einer Höhe
der Arbeitsbühne von 2 m; die Mitbenutzung der Gerüste
ist allen mit Reparaturarbeiten beschäftigten Firmen
kostenlos zu gestatten,

5)  Befestigungsmittel aller Art; Hilfsstoffe wie
Nägel, Bindedraht und Kleinmaterial, sowie alle
Baustoffe, die zur kompletten Erstellung der Leistung
erforderlich sind,

6)  die Abdeckung von Einrichtungsgegenständen zum
Schutz vor Beschädigung und Verschmutzung

7)  das, ggf. tägliche, Säubern der Arbeitsstelle

8)  der Ausbau und Abtransport sowie die
ordnungsgemäße Entsorgung, einschließlich Kippgebühren,
sämtlichen Bauschutts und aller alter, schadhafter
Teile. Teile, für die sich der AG eine generelle oder
einzelfallbezogene Prüfung vorbehalten hat, sind bis zu
diesem Zeitpunkt, längstens jedoch für die Dauer von 10
Wochen, vom AN vorzuhalten und dürfen erst danach
entsorgt werden.

9)  Alle weiteren Nebenleistungen, die zur Erfüllung
der in den Leistungspositionen beschriebenen
Hauptleistungen, unter Beachtung aller einschlägigen
Vorschriften, erforderlich sind, im EPA aber nicht
gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, dass die Leistungen
durchgeführt wurden.

Das testierte Aufmaß bzw. die Bestätigung ist vom AN
mit der Schlussrechnung einzureichen. Ausgenommen
hiervon sind Vorgänge, die über unsere
Handwerkerkopplung  (HWK) abgerechnet werden; in diesen
Fällen sind die Aufmaße/Bestätigungen vom AN, im Rahmen
der gesetzlichen Vorschriften, vorzuhalten und, auf
Verlangen  des AG, jederzeit innerhalb von 7
Kalendertagen zur Prüfung einzureichen.

Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen. Dabei geben wir
innerhalb unserer EPAs dementsprechend
umweltverträgliche Produkte als Standard vor und
verweisen auf die sachgemäße Handhabung und Entsorgung
im Rahmen der von uns beauftragten Arbeiten.

A6) SONSTIGES

Die in diesen Bedingungen festgelegten Pflichten hat
der AN jedem Dritten aufzuerlegen, dessen er sich zur
Erfüllung dieser Pflichten bedient. Die
Einheitspreisabkommen dürfen weder ganz noch teilweise
in irgendeiner Form Dritten entgeltlich oder
unentgeltlich zugänglich gemacht werden

*Hinweis*
B)  ALLGEMEINE TECHNISCHE VORBEMERKUNGEN
 ======================================================
==============================

B1) ALLGEMEINES

Für Lieferung und Ausführung gelten neben dem
Leistungsverzeichnis in aktuell gültiger Fassung:

1.  Die neuesten DIN-Vorschriften, VDE- und
VDI-Richtlinien, Verordnungen und die zugehörigen
technischen
  Regeln,

2.  die Vorschriften, Regeln, Merkblätter und
Informationen der zuständigen Behörden z. B.
Bauaufsicht,
  Gewerbeaufsicht, Brandverhütung, TÜV, ZÜS,
Berufsgenossenschaften und Versorgungsbetriebe,

3.  die Bestimmungen der Gerüstbauordnung,

4.  die Festlegungen des jeweiligen
Werkstoffherstellers. Die Werkstoffe müssen den
geforderten  Bedingungen der Leistungsbeschreibung
entsprechen.

B2) FACHSPEZIFISCHE NACHWEISE

Fachspezifische Nachweise, z. B. für den Umgang mit
Asbest, PAK und dergleichen sind auf Anforderung des AG
jederzeit und umgehend zu erbringen.

Bei wesentlichen Änderungen z. B. Ausscheiden eines
befähigten Mitarbeiters oder Auslaufen eines
befristeten Nachweises (Unternehmerzulassung beim Amt
für Arbeitsschutz) ist der AN verpflichtet dies
unverzüglich beim AG schriftlich anzuzeigen und ggf.
angebotene Aufträge abzulehnen. Ebenso sind die jeweils
gültigen Unfallverhütungsvorschriften zu beachten und
unbedingt einzuhalten.

B3) GEBÄUDESCHÄDEN

Falls dem AN bei der Durchführung von Reparaturarbeiten
weitere Gebäudeschäden bekannt werden (auch an anderen
Gewerken), so hat er dem zuständigen Kundenbetreuer
oder Bauleiter des AG hierüber umgehend zu
unterrichten.

B4) LAGER- UND ABSTELLFLÄCHEN

Die Errichtung von Lager- und Arbeitsplätzen ist mit
der jeweiligen Bauleitung vorher abzustimmen. Baustoffe
und Bauteile dürfen nicht in den Treppenhäusern
und/oder auf anderen Verkehrsflächen gelagert werden.
Bauschutt darf grundsätzlich nicht im Gebäude gelagert
werden.

B5) BEDINGUNGEN FÜR DIE ENTSORGUNG VON ABFÄLLEN

Der AN ist verpflichtet, die beim AG im Rahmen seiner
Auftragsabwicklung anfallenden Abfälle in sein Eigentum
zu übernehmen und diese ordnungsgemäß und sofort als
Abfallerzeuger zu entsorgen. Zu diesem Zweck hat er die
einschlägigen Gesetze, Verordnungen, technischen Regeln
und sonstigen öffentlich-rechtlichen Vorschriften und
Auflagen, insbesondere das Kreislaufwirtschafts- und
Abfallgesetz sowie die Nachweisverordnung, einzuhalten.
Eine Zwischenlagerung von Abfällen ist verboten.

Sollten die für den Transport und die Entsorgung
erforderliche Genehmigungen erlöschen, ist dies dem AG
unverzüglich schriftlich mitzuteilen. Mit Übernahme der
Abfälle durch den AN gehen Eigentum, Gefahr,
Verkehrssicherungspflicht und öffentlich-rechtliche
Verantwortung auf diesen über.

Der AG behält sich vor zu prüfen, ob der AN seinen
Pflichten nachgekommen ist. Hierzu kann der AG
innerhalb der gesetzlichen Aufbewahrungspflicht
Einsicht nehmen in die vom AN nach
öffentlich-rechtlichen Vorschriften zu führenden
Abfallregister und in die (Sammel-)
Entsorgungsnachweise und Übernahmescheine, dessen
Vorlage bzw. Einsichtnahme der AN zu bewirken hat.

Der AN hat zur Abdeckung aller - sowohl seiner als auch
die des AG - sich aus der Abfallbeseitigung ergebenden
Haftungsrisiken unter Einschluss des
Umwelt-Haftungsrisikos auf seine Kosten eine
Haftpflichtversicherung in ausreichender Höhe für
Personen-, Sach- und Vermögensschäden abzuschließen und
dem AG auf Verlangen nachzuweisen. Diese Regelung lässt
die Haftung des AN unberührt.

*Hinweis*
C) Besondere technische Vorschriften
=======================================================
=================

Der Auftragnehmer hat die Möglichkeit ein
gleichwertiges anderes Erzeugnis zu verarbeiten, wobei
der Nachweis der Gleichwertigkeit durch den
Auftragnehmer zu erbringen ist.

Vor Ausführung der Arbeiten sind die alten
Holzdielenfußböden vom AN auf Beschaffenheit hin zu
überprüfen.

Der Untergrund ist auf vorhandene Restfeuchte hin zu
überprüfen.

Die Wahl der Unterlagsmaterialien richtet sich nach dem
ausgewählten Boden und der Beschaffenheit des
Untergrundes (z. B. Estrich, Holz, usw.). Hier sind die
Vorgaben des Herstellers bei der Auswahl der
Untergrundsmaterialien zu beachten und einzuhalten.
Dies gilt auch für die Verlegerichtlinen des
Herstellers.

Dokumentation:

Bei Leistungen, die nach Fertigstellung nicht mehr
sichtbar bzw. prüfbar sind, ist durch den AN eine
Fotodokumentation den Abrechnungsunterlagen
unaufgefordert beizulegen. Ansonsten können die
Leistungen nicht vergütet werden.

Reinigung:

Sämtliche verschmutzte Flächen sind nach der Entfernung
der alten Bodenbeläge zu reinigen.
Verschmutzungen im Treppenhaus sind nach den Arbeiten
restlos zu entfernen. Es muss ggf. feucht gewischt
werden.

Anzeigepflicht des Auftragnehmers und Schadstoffe:

Beim Entfernen eines Oberbodens können Schadstoffe
freigesetzt werden. Z. B. Asbeststaub beim Herausreißen
alter asbesthaltiger Flex-Platten und CV-Beläge sowie
bei PAK-haltigen schwarzen Klebstoffen.

Der Auftragnehmer ist verpflichtet  Arbeiten, bei denen
Schadstoffe freigesetzt werden können, umgehend der
örtlichen Bauleitung zu melden.

Zudem ist dem zuständigen "staatlichen Amt für
Arbeitsschutz" bekannte Schadstoffe mindestens 14 Tage
vor Ausführungsbeginn entsprechend den vorgegebenen
Formularen die Arbeit anzuzeigen und eine Kopie dieser
Anzeige der zuständigen Bauleitung vor
Ausführungsbeginn vorzulegen.

Sollten während der Arbeiten vorher nicht bekannte
Schadstoffe auftreten, so ist dies unverzüglich der
Bauleitung zu melden. Bis zur Klärung mit dem Bauleiter
sind die Arbeiten einzustellen.

Nach Abschluss der Arbeiten ist der Entsorgungsnachweis
der Bauleitung vorzulegen.

Sämtliche erforderlichen Arbeitsschutzeinrichtungen,
insbesondere die zur Gefahrenabwehr beim Ausbau von
Materialien, sind mit den entsprechenden
Einheitspreisen vergütet.

Beim Umgang mit Gefahrenstoffen (Asbest, PAK, PCB,
usw.) sind insbesondere
- die Gefahrenstoffverordnung "GefStoffV",
- und die technische Richtlinien für Gefahrstoffe
"TRGS" einzuhalten.
Arbeitsschutzrichtlinien und Handlungsanleitungen der
BG sind zu beachten!

Für die Vorarbeiten bei alten PAK-Klebstoffen,
Bitumenkleber und Sultifablaugeklebstoffen ist vom
Auftraggeber kein an- oder abschleifen gewünscht

Produktvorgaben:

Für alle Arbeiten sind handelsübliche, normgerechte
Materialien bester Fabrikate zu verwenden.
Über das Material muss der AN das uneingeschränkte
Eigentumsrecht besitzen, so dass es frei von Rechten
Dritter ist.

Für die nachstehend beschriebenen Oberbodenarbeiten
sind die folgenden Produkte der Firmen zu verwenden:

a) Thomsit,
b) Bostik,
c) Uzin,
d) Schönox,
e) Mapei
f) Ardex
oder gleichwertig in Absprache mit dem AG.

Für den nachstehenden beschriebenen CV-Belag
(Gesamtdicke 3,0mm) sind die folgenden Produkte der
Firmen zu verwenden:

a) IVC,
b) Tarkett,
c) Gerflor,
d) Armstrong,
e) Joka,

oder gleichwertig in Absprache mit dem AG.

Für den nachstehenden beschriebenen
PVC-Design-Bodenbelag in Fliesen/Planken sind die
folgenden Produkte der Firmen zu verwenden:

a) Objectflor Expona - Domestic: Gesamtdicke 2,0 mm,
Nutzschichtdicke 0,4 mm

b) Joka - Design 340: Gesamtdicke 2,0 mm,
Nutzschichtdicke 0,4 mm

c) Joka - Design 555: Gesamtdicke 2,5 mm,
Nutzschichtdicke 0,55 mm

e) Gerflor - LVT Designbelag Creation 40: Gesamtdicke
2,0 mm, Nutzschichtdicke 0,4 mm

oder gleichwertig. Nur nach schriftlicher Zustimmung
des Bauleiters.

Für den nachstehenden beschriebenen
PVC-Design-Bodenbelag als Click-System in
Fliesen/Planken sind die folgenden Produkte der Firmen
zu verwenden:

a) Joka - Design 340 Click: Gesamtdicke 4,5 mm,
Nutzschichtdicke 0,3 mm,

b) Objectflor Simplay Clic: Gesamtdicke 6,7 mm,
Nutzschichtdicke 0,4 mm,

c) Gerflor LVT Designbelag Creation 40 Solid clic:
Gesamtdicke 4,5 mm, Nutzschichtdicke 0,45 mm

d) Gerflor LVT Designbelag Creation 40 Rigid Acoustic:
Gesamtstärke 5,7 mm, Nutzschichtdicke 0,40 mm

oder gleichwertig. Nur nach schriftlicher Zustimmung
der Bauleitung.

Für den nachstehenden beschriebenen
PVC-Naturdesign-Bodenbelag, geeignet zur festen als
auch zur schwimmenden verlegung sind die folgenden
Produkte der Firmen zu verwenden:

a) Joka Design 832 / 833 Natudesign-Boden Xplora
Impuls, Finesse, Timeless

oder gleichwertig. Nur nach schriftlicher Zustimmung
der Bauleitung.

Durch die Errichtung von Lager- und Arbeitsplätzen
evtl. entstehende Gebühren gehen zu Lasten des
Auftragnehmers.

Einheiten:

psch  = Pauschale
lfdm  = Laufender Meter
St.  = Stück
m  = Meter
m²  = Quadratmeter

Bodenbeläge: Nachhaltigkeit und Umweltschutz:

Es sollen Materialien verwendet werden die unter
ökonomisch,-ökologischen Gesichtspunkten ausgewählt
sind und dem Thema Nachhaltigkeit entsprechen. Die
verwendeten Materialien müssen untereinander
verträglich sein und müssen folgende Zertifikate
und/oder Normen enthalten:

Vorstriche/Grundierung
EC1 GEV-Emicode (sehr emissionsarm)
Giscode D1 (Lösemittelfrei nach TRGS 610)
Blauer Engel (emissionsarm, lösemittelarm)

Klebstoffe:
EC1 GEV-Emicode (sehr emissionsarm)
Giscode D1 (Lösemittelfrei nach TRGS 610)
Blauer Engel (emissionsarm, lösemittelarm)

Spachtelmassen:
EC1 R1 plus (sehr emissionsarm)
Blauer Engel (emissionsarm, lösemittelarm)

Vinyl-Planke:
-100% recycelbar
-M1 Emission Class (sehr emissionsarm)

Nachweise sind auf Anfrage des AG vorzulegen

#### Abschnitt 01.02 Vorarbeiten

**01.02.0020 Aufarbeiten mit Hartversiegelung von vorhandenen Böden**
*** Bedarfsposition ohne GB
Reinigung und Aufarbeitung bauseits vorhandener Böden,
z. B.: PVC-, CV-, Kautschuk- oder Linoleumbeläge mit
einem Spezialreiniger von alten Wachs- und
Pflegemittelschichten sowie anderen Verschmutzungen
befreien. Anschließend die gereinigten Bodenflächen mit
einer Spezial-Hart-Versiegelung, seidenmatt, in
mehreren Arbeitsgängen gemäß den
Verarbeitungsvorschriften, neu einpflegen.
Menge: 1,000 m²

**01.02.0030 Aufarbeiten mit Polymerdispersion von vorhandenen Böden, als Zulage**
*** Bedarfsposition ohne GB
Reinigen und aufarbeiten mit Polymerdispersion von
vorhandenen Böden, als Zulage zu Hartversiegelung.
Menge: 1,000 m²

**01.02.0140 Alten Holzdielenboden oder Parkettboden mit klarem Altanstrich aufarbeiten**
*** Bedarfsposition ohne GB
Holzdielenboden mit klarem Altanstrich aufarbeiten.

Alten Dielenboden oder Parkettboden glatt abschleifen.
Abschleifen des vorhandenen, farblosen Altanstrichs
einschl. Entfernung der Schüsselung. Nägelköpfe oder
Schrauben - sofern veorhanden - versenken, Fehlstellen
und Löcher verkitten und Dielenbodenflächen 3 mal neu
versiegeln.
Menge: 1,000 m²

**01.02.0150 Alten Holzdielenboden mit farbigen Altanstrich aufarbeiten**
*** Bedarfsposition ohne GB
Alten Holzdielenboden mit farbigen Altanstrich
aufarbeiten.

Alten Dielenboden glatt abschleifen. Abschleifen der
vorh. Altfarbe und Entfernung der Schüsselung.
Nägelköpfe oder Schrauben versenken, Fehlstellen und
Löcher verkitten und Dielenbodenflächen 3 mal neu
versiegeln.
Menge: 1,000 m²

**01.02.0160 Alten Holzdielenboden ohne Anstrich versiegeln**
*** Bedarfsposition ohne GB
Holzdielenboden ohne Altanstrich versiegeln.

Dielenboden glatt abschleifen. Einschl. Entfernung der
Schüsselung. Nägelköpfe oder Schrauben versenken,
Fehlstellen und Löcher verkitten und Dielenbodenflächen
3 mal neu versiegeln.
Menge: 1,000 m²

**01.02.0165 Neuen Holzdielenböden ohne Anstrich versiegeln**
*** Bedarfsposition ohne GB
Neun Holzdielenböden ohne Anstrich versiegeln

Dielenboden glatt abschleifen,.Fehlstellen und Löcher
verkitten und Dielenbodenflächen 3 mal versiegeln.
Menge: 1,000 m²

**01.02.0180 Holzschwellen schleifen und versiegeln bis zu einer Breite von 10 cm als Zulage zu Position 01.02.140, 150, 160, 165**
*** Bedarfsposition ohne GB
Menge: 1,000 Stk

**01.02.0181 Holzschwellen schleifen und versiegeln je weitere 10 cm Breite**
*** Bedarfsposition ohne GB
Holzschwellen schleifen und versiegeln je weitere 10 cm
Breite als Zulage
Menge: 1,000 Stk

**01.02.0291 Unterlage JK 160 Silent Allrounder verlegen**
*** Bedarfsposition ohne GB
Unterlage JK 160 Silent Allrounder als
Trittschalldämmung verlegen.

Stärke der Dämmung: 1,20 mm
Schallreduzierung: 22 dB

Fabrikat:

Joka JK 160 oder gleichwertig
Menge: 1,000 m²

**01.02.0292 Unterlage JK 139+ verlegen**
*** Bedarfsposition ohne GB
Unterlage JK 139+ auf dem vorbereiteten Untergrund
schwimmend verlegen

Akustikmatte mit AntiRutsch-Oberfläche und Klick-System
Für die schwimmende Verlegung für Klick
Vinyl/Designböden von 3,5mm - 6 mm Stärke.
Trittschallminderung: ca. 19 dB (Gemäß CEN/TC 16354)

Die Vorgaben des Fußbodenherstellers sind zu beachten.

Auf Holzuntergründen ist die Unterlage der Position
01.02.291 zu verwenden!

Fabrikat:

Joka JK 139+ oder gleichwertig
Menge: 1,000 m²

**01.02.0390 Fußbodendielung bis 0,50 m², 21 mm**
*** Bedarfsposition ohne GB
Fußbodendielung aus Fi/ Ta- Holz,
A-Sortierung, angepasst an Bestand,
liefern und verlegen, Fehlstellen und Löcher verkitten
und Dielenbodenflächen 3 mal neu versiegeln.
Einzelgröße bis 0,50 qm
Stärke: 21 mm
Menge: 1,000 St

**01.02.0400 Fußbodendielung bis 0,50 m², 24 mm**
*** Bedarfsposition ohne GB
Fußbodendielung aus Fi/ Ta- Holz,
A-Sortierung, angepasst an Bestand,
liefern und verlegen, Fehlstellen und Löcher verkitten
und Dielenbodenflächen 3 mal neu versiegeln.
Einzelgröße bis 0,50 qm
Starke: 24 mm
Menge: 1,000 St

**01.02.0410 Fußbodendielung bis 0,50 m², 27 mm**
*** Bedarfsposition ohne GB
Fußbodendielung aus Fi/ Ta- Holz,
A-Sortierung, angepasst an Bestand,
liefern und verlegen, Fehlstellen und Löcher verkitten
und Dielenbodenflächen 3 mal neu versiegeln.
Einzelgröße bis 0,50 qm
Starke: 27 mm

Ausführung nur in Abstimmung mit der Bauleitung!
Menge: 1,000 St

**01.02.0415 Fußbodendielung bis 0,50 m², 32 mm**
*** Bedarfsposition ohne GB
Fußbodendielung aus Fi/ Ta- Holz,
A-Sortierung, angepasst an Bestand,
liefern und verlegen, Fehlstellen und Löcher verkitten
und Dielenbodenflächen 3 mal neu versiegeln.
Einzelgröße bis 0,50 qm
Starke: 32 mm

Ausführung nur in Abstimmung mit der Bauleitung!
Menge: 1,000 St

**01.02.0420 Fußbodendielung bis 1,00 m², 21 mm**
*** Bedarfsposition ohne GB
Fußbodendielung aus Fi/ Ta- Holz,
A-Sortierung, angepasst an Bestand,
liefern und verlegen, Fehlstellen und Löcher verkitten
und Dielenbodenflächen 3 mal neu versiegeln.
Einzelgröße bis 1,00 qm
Stärke: 21 mm
Menge: 1,000 St

**01.02.0430 Fußbodendielung bis 1,00 m², 24 mm**
*** Bedarfsposition ohne GB
Fußbodendielung aus Fi/ Ta- Holz,
A-Sortierung, angepasst an Bestand,
liefern und verlegen, Fehlstellen und Löcher verkitten
und Dielenbodenflächen 3 mal neu versiegeln.
Einzelgröße bis 1,00 qm
Stärke: 24 mm
Menge: 1,000 St

**01.02.0440 Fußbodendielung bis 1,00 m², 27 mm**
*** Bedarfsposition ohne GB
Fußbodendielung aus Fi/ Ta- Holz,
A-Sortierung, angepasst an Bestand,
liefern und verlegen, Fehlstellen und Löcher verkitten
und Dielenbodenflächen 3 mal neu versiegeln.
Einzelgröße bis 1,00 qm
Stärke: 27 mm

Ausführung nur in Abstimmung mit der Bauleitung!
Menge: 1,000 St

**01.02.0445 Fußbodendielung bis 1,00 m² 32 mm**
*** Bedarfsposition ohne GB
Fußbodendielung aus Fi/ Ta- Holz,
A-Sortierung, angepasst an Bestand,
liefern und verlegen, Fehlstellen und Löcher verkitten
und Dielenbodenflächen 3 mal neu versiegeln.
Einzelgröße bis 1,00 qm
Stärke: 32 mm

Ausführung nur in Abstimmung mit der Bauleitung!
Menge: 1,000 St

**01.02.0470 Fußbodendielung ab 1,00 m² ,21 mm**
*** Bedarfsposition ohne GB
Fußbodendielung aus Fi/ Ta- Holz,
A-Sortierung, angepasst an Bestand,
liefern und verlegen, Fehlstellen und Löcher verkitten
und Dielenbodenflächen 3 mal neu versiegeln.
Fläche über 1,00 qm.
Stärke: 21 mm

Ausführung nur in Abstimmung mit der Bauleitung!
Der Schadensumfang ist vorher abzuklären.
Menge: 1,000 m²

**01.02.0480 Fußbodendielung ab 1,00 m², 24 mm**
*** Bedarfsposition ohne GB
Fußbodendielung aus Fi/ Ta- Holz,
A-Sortierung, angepasst an Bestand,
liefern und verlegen, Fehlstellen und Löcher verkitten
und Dielenbodenflächen 3 mal neu versiegeln.
Fläche über 1,00 qm
Stärke: 24 mm

Ausführung nur in Abstimmung mit der Bauleitung!
Der Schadensumfang ist vorher abzuklären.
Menge: 1,000 m²

**01.02.0490 Fußbodendielung ab 1,00 m², 27 mm**
*** Bedarfsposition ohne GB
Fußbodendielung aus Fi/ Ta- Holz,
A-Sortierung, angepasst an Bestand,
liefern und verlegen, Fehlstellen und Löcher verkitten
und Dielenbodenflächen 3 mal neu versiegeln.
Fläche über 1,00 qm
Stärke: 27 mm

Ausführung nur in Abstimmung mit der Bauleitung!
Der Schadensumfang ist vorher abzuklären.
Menge: 1,000 m²

**01.02.0495 Fußbodendielung ab 1,00 m², 32 mm**
*** Bedarfsposition ohne GB
Fußbodendielung aus Fi/ Ta- Holz,
A-Sortierung, angepasst an Bestand,
liefern und verlegen, Fehlstellen und Löcher verkitten
und Dielenbodenflächen 3 mal neu versiegeln.
Fläche über 1,00 qm
Stärke: 32 mm

Ausführung nur in Abstimmung mit der Bauleitung!
Der Schadensumfang ist vorher abzuklären.
Menge: 1,000 m²

**01.02.0496 Zulage für Fußbodendielung Ausführung Kiefer**
*** Bedarfsposition ohne GB
Zulage für Fußbodendielung, Ausführung Kiefer

Verwendung vornehmlich in Berlin
Menge: 1,000 m²

#### Abschnitt 01.03 Bodenbelagsarbeiten nach DIN 18365 / Leisten

**01.03.0020 CV-Bodenbelag verklebt verlegen**
*** Bedarfsposition ohne GB
CV- Schaumbodenbelag als Bahnenware verlegen.

Geamtdicke 3,00 mm liefern und fachgerecht auf nach DIN
18365 vorbereitetem Untergrund und nach Empfehlung des
Herstellers fest verklebt verlegen. Inkl.
dauerelastische Fugen als Randanschluss an jegliche
Beläge, Türen u. a. oder als Dehnungsfuge herstellen.

Farbe nach Wahl des AG.
Menge: 1,000 m²

**01.03.0025 CV-Bodenbelag lose verlegen**
*** Bedarfsposition ohne GB
CV- Schaumbodenbelag als Bahnenware lose verlegen.

CV-Belag Geamtdicke 3,00 mm liefern und auf
vorbereitetem Untergrund lose verlegen. CV-Belag
umlaufend, in der Hauptlaufzone und unter Stößen
mittels Doppelseitigem Klebeband verkleben. Inkl.
dauerelastische Fugen als Randanschluss an jegliche
Beläge, Türen u. a. oder als Dehnungsfuge herstellen.

Farbe nach Wahl des AG.
Menge: 1,000 m²

**01.03.0030 Objectflor Expona Domestic PVC-Design-Bodenbelag in Fliesen/Planken verlegen**
*** Bedarfsposition ohne GB
PVC-Design-Bodenbelag in Fliesen/Planken verlegen.

Bodenbeläge nach EN 649 aus heterogenem PVC liefern und
fachgerecht nach DIN 18365 verlegen.
Die Fliesen/Planken sind vollflächig mit geeignetem
Dispersionsklebstoff entsprechend den Empfehlungen und
Verarbeitungsrichtlinien des Klebstoffherstellers auf
den vorbereiteten Untergrund zu kleben. Inkl.
dauerelastische Fugen als Randanschluss an jegliche
Beläge, Türen u. a. oder als Dehnungsfuge herstellen.

Farbrikat:
Objectflor Expona Domestic: Gesamtdicke 2,0 mm,
Nutzschichtdicke 0,40 mm

Farbe nach Wahl des AG.
Menge: 1,000 m²

**01.03.0035 Objectflor Acoustic Simplay Cllic PVC-Design-Bodenbelag Click-System in Fliesen/Planken**
*** Bedarfsposition ohne GB
PVC-Design-Bodenbelag in Fliesen/Planken verlegen.

Bodenbeläge nach EN 649 aus heterogenem PVC liefern und
fachgerecht nach DIN 18365 verlegen.
Die Fliesen/Planken sind schwimmend nach
Herstellerangaben zu verlegen.

Farbrikat:

Objectflor Acoustic Simplay Clic mit integrierter
Trittschalldämmung 20 dB:
Gesamtdicke 6,7 mm, Nutzschichtdicke 0,4 mm,

Farbe nach Wahl des AG.

Nur auf ausdrückliche Anweisung des AG.
Menge: 1,000 m²

**01.03.0040 Joka Design 340 Click PVC-Design-Bodenbelag Click-System in Fliesen/Planken**
*** Bedarfsposition ohne GB
Joka - Design 340 Click

PVC-Design-Bodenbelag in Fliesen/Planken im
Click-System verlegen.

Bodenbeläge nach EN 649 aus heterogenem PVC liefern und
fachgerecht nach DIN 18365 verlegen.
Die Fliesen/Planken sind schwimmend nach
Herstellerangaben zu verlegen.
Inkl. dauerelastische Fugen als Randanschluss an
jegliche Beläge, Türen u. a. oder als Dehnungsfuge
herstellen.
Mit Integrierter Trittschalldämmung IXPE

Farbrikat:

Joka - Design 340 Click: Gesamtstärke 5,0 mm,
Nutzschichtdicke 0,4 mm

Farbe nach Wahl des AG.

Nur auf ausdrückliche Anweisung des AG.
Menge: 1,000 m²

**01.03.0041 Joka Design 555 Cycle PVC-Design-Bodenbelag in Fliesen/Planken verlegen**
*** Bedarfsposition ohne GB
PVC-Design-Bodenbelag in Fliesen/Planken verlegen.

Bodenbeläge nach EN 649 aus heterogenem PVC liefern und
fachgerecht nach DIN 18365 verlegen.

Die Fliesen/Planken sind vollflächig mit geeignetem
Dispersionsklebstoff entsprechend den Empfehlungen und
Verarbeitungsrichtlinien des Klebstoffherstellers auf
den vorbereiteten Untergrund zu kleben. Inkl.
dauerelastische Fugen als Randanschluss an jegliche
Beläge, Türen u. a. oder als Dehnungsfuge herstellen.

Farbrikate:

Joka - Design 555: Gesamtstärke 2,5 mm,
Nutzschichtdicke 0,55 mm

Farbe nach Wahl des AG.
Menge: 1,000 m²

**01.03.0045 Joka Classic Design 340 PVC-Design-Bodenbelag in Fliesen/Planken verlegen**
*** Bedarfsposition ohne GB
PVC-Design-Bodenbelag in Fliesen/Planken verlegen.

Bodenbeläge nach EN 649 aus heterogenem PVC liefern und
fachgerecht nach DIN 18365 verlegen.
Die Fliesen/Planken sind vollflächig mit geeignetem
Dispersionsklebstoff entsprechend den Empfehlungen und
Verarbeitungsrichtlinien des Klebstoffherstellers auf
den vorbereiteten Untergrund zu kleben. Inkl.
dauerelastische Fugen als Randanschluss an jegliche
Beläge, Türen u. a. oder als Dehnungsfuge herstellen.

Farbrikate:

Joka - Design 340: Gesamtstärke 2,0 mm,
Nutzschichtdicke 0,4 mm

Farbe nach Wahl des AG.
Menge: 1,000 m²

**01.03.0046 Joka Deluxe XPLORA NEXT 833 WIDE TIMELESS Naturdesignboden - schwimmende Verlegung**
*** Bedarfsposition ohne GB
Joka Deluxe XPLORA NEXT 833 WIDE TIMELESS
Naturdesignboden -  schwimmend verlegen

Naturdesignboden nach DIN EN 13329. Produkt aus
CO2-neutralem Holzwerkstoff.

Sowohl CE, Blauer Engel als auch eco-Institut
zertifiziert

Farbrikat:

Joka - Design 833 Naturdesign: Gesamtstärke 7,8 mm,
Nutzungsklasse 33

Farbe nach Wahl des AG.

  Nur auf ausdrückliche Anweisung des AG.
Menge: 1,000 m²

**01.03.0047 Joka Deluxe XPLORA NEXT 833 FINESSE Naturdesignboden - schwimmende Verlegung**
*** Bedarfsposition ohne GB
Joka Deluxe XPLORA NEXT 833 FINESSE Naturdesignboden -
schwimmend verlegen

Naturdesignboden nach DIN EN 13329. Produkt aus
CO2-neutralem Holzwerkstoff.

Sowohl CE, Blauer Engel als auch eco-Institut
zertifiziert

  Farbrikat:

  Joka - Design 833 Naturdesign: Gesamtstärke 7,8 mm,
Nutzungsklasse 33

  Farbe nach Wahl des AG.

  Nur auf ausdrückliche Anweisung des AG.
Menge: 1,000 m²

**01.03.0048 Zulage Joka Design 832 bzw. 833 Naturrdesign-Boden Xplora - feste Verklebung**
*** Bedarfsposition ohne GB
Zulage Joka Design 832  bzw. 833  Naturrdesign-Boden
Xplora für eine vollflächige Verklebung auf den
vorbereiteten Untergrund mit einem geeignetem
Dispersionsklebstoff entsprechend den Empfehlungen und
Verarbeitungsrichtlinien des Klebstoffherstellers.
Menge: 1,000 m²

**01.03.0049 Joka Deluxe XPLORA NEXT 832 IMPULSE Naturdesignboden - schwimmende Verlegung**
*** Bedarfsposition ohne GB
Joka Deluxe XPLORA NEXT 832 IMPULSE Naturdesignboden -
schwimmend verlegen.

Naturdesignboden nach DIN EN 13329. Produkt aus
CO2-neutralem Holzwerkstoff.

Sowohl CE, Blauer Engel als auch eco-Institut
zertifiziert

  Farbrikat:

  Joka - Design 832 Naturdesign: Gesamtstärke 7,8
mm, Nutzungsklasse 32

  Farbe nach Wahl des AG.
Menge: 1,000 m²

**01.03.0050 Gerflor LVT Designbelag Creation 40 Rigid Acoustic 19 dB in Fliesen und Planken verlegen**
*** Bedarfsposition ohne GB
Gerflor LVT Designbelag Creation 40 Rigid Acoustic

LVT Designbelag zur Verlegung mit Verriegelungssystem
mit Akustikrücken mit 19 dB Trittschalldämmung.

Bodenbelag aus PVC, ohne Träger DIN EN ISO 10582,
heterogen, mit dessinierter Zwischenschicht,
transparenter, ungefüllter Nutzschicht und besonders
starrer Zwischenschicht für beste Dimensionsstabilität
(Rigid Core Technology).

Bindemittelgehalt Typ I, produziert mit einem
phthalatfreien Weichmacher,

Emissionsverhalten < 10 µg/m3 TVOC nach 28 Tagen gemäß
EN 16000-6,

Mit Lock-System für eine schnelle lose Verlegung,

besonders emissionsarmer Bodenbelag gemäß FloorScore
und M1-Zertifizierung,

Frei von Schwermetallen und Formaldehyd,

REACH-konform laut Verordnung der Europäischen Union,

Vollständig recycelbar und hergestellt mit bis zu 55 %
Recyclinganteil,

Einstufung DIN EN ISO 10874 Klasse 32 (gewerblicher
Bereich, starke Beanspruchung) / Klasse 41
(Leichtindustrie, normale Beanspruchung)

Farbrikate:

Gerflor LVT Designbelag Creation 45: Gesamtstärke 5,7
mm, Nutzschichtdicke 0,40 mm

Farbe nach Wahl des AG.
Menge: 1,000 m²

**01.03.0051 Gerflor LVT Designbelag Creation 40 Solid clic in Fliesen/Planken verlegen**
*** Bedarfsposition ohne GB
Gerflor LVT Designbelag Creation 40 Solid clic

LVT Designbelag zur Verlegung mit Verriegelungssystem,
optional mit Akustik-Dämmunterlage zur verbesserten
Trittschallreduzierung.

Bodenbelag aus PVC, ohne Träger DIN EN ISO 10582,
heterogen, mit dessinierter Zwischenschicht,
transparenter, ungefüllter Nutzschicht, elastischem
Komfortkern und glasfaserverstärktem Kompaktrücken.

Bindemittelgehalt Typ I, produziert mit einem
phthalatfreien Weichmacher,

Emissionsverhalten < 10 µg/m3 TVOC nach 28 Tagen gemäß
EN 16000-6,

Mit patentiertem Clic-System für eine schnelle lose
Verlegung,

Besonders emissionsarmer Bodenbelag gemäß FloorScorer-
und M1-Zertifizierung,

Frei von Schwermetallen und Formaldehyd,

REACH-konform laut Verordnung der Europäischen Union,

Vollständig recycelbar und hergestellt mit mindestens
55 % Recyclinganteil,

Einstufung DIN EN ISO 10874 Klasse 32 (gewerblicher
Bereich, starke Beanspruchung)/ Klasse 41
(industrieller Bereich, normale Beanspruchung)

  Farbrikate:

  Gerflor LVT Designbelag Creation 45:
Gesamtstärke 4,5 mm, Nutzschichtdicke 0,45 mm

  Farbe nach Wahl des AG.
Menge: 1,000 m²

**01.03.0053 Gerflor LVT Designbelag Creation 40 in Fliesen/Planken verlegen**
*** Bedarfsposition ohne GB
Gerflor LVT Designbelag Creation 40

LVT Designbelag zur vollflächigen Verklebung.

Bodenbelag aus PVC, ohne Träger DIN EN ISO 10582,
heterogen, mit dessinierter Zwischenschicht,
transparenter, ungefüllter Nutzschicht, elastischem
Komfortkern und Kompaktrücken,

Bindemittelgehalt Typ I, produziert mit einem
phthalatfreien Weichmacher,

Emissionsverhalten < 10 µg/m3 TVOC nach 28 Tagen gemäß
EN 16000-6,

Besonders emissionsarmer Bodenbelag gemäß Indoor Air
Comfort Gold, M1 und FloorScore -Zertifizierung,

Frei von Schwermetallen und Formaldehyd,

REACH-konform laut Verordnung der Europäischen Union,

Vollständig recycelbar und hergestellt mit mindestens
35%
Recyclinganteil

Einstufung DIN EN ISO 10874 Klasse 32 (gewerblicher
Bereich, starke Beanspruchung) / Klasse 41
(industrieller Bereich, normale Beanspruchung)

  Farbrikate:

  Gerflor LVT Designbelag Creation 40:
Gesamtstärke 2,0 mm, Nutzschichtdicke 0,4 mm

  Farbe nach Wahl des AG.
Menge: 1,000 m²

**01.03.0060 Sockelleiste Joka zum PVC-Design-Bodenbelag passen liefern und montieren - ohne Dichtlippe**
*** Bedarfsposition ohne GB
Sockelleisten zum PVC-Design-Bodenbelag liefern und
montieren.

Farbrikat:

Joka Sockelleiste 18 x 58 mm foliert

Farbe passend zum PVC-Design Bodenbelag

Innenecken/Außenecken/Endstücke sind zu stanzen
Menge: 1,000 m

**01.03.0061 Sockelleiste Joka AQUA CUBE 15 x 58 mm auf Joka-Naturdesignboden Xplora abgestimmt - ohne Dichtlippe**
*** Bedarfsposition ohne GB
Auf Joka-Naturdesignboden Xplora abgestimmte
Sockelleisten ohne Dichtlippe

Höhe ca. 58 mm, Überdeckung 14mm, liefern und
befestigen.

  Fabrikat:

  Joka Sockelleiste 14 x 58 mm AQUA CUBE

  Farbe an den Bodenbelag angeglichen nach Angabe
des AG

  Innenecken/Außenecken/Endstücke sind zu stanzen
Menge: 1,000 m

**01.03.0120 Dauerelastische Fugen herstellen**
*** Bedarfsposition ohne GB
Zusätzliche dauerelastische Fugen herstellen.

Nur auf ausdrückliche Anweisung des AG.
Menge: 1,000 m

**01.03.0130 PVC-Weichsockelleiste liefern und befestigen**
*** Bedarfsposition ohne GB
Weichsockelleiste aus PVC, ca. 50 mm hoch, liefern und
verlegen.
Vor- und einspringende Ecken sind auf Gehrung zu
schneiden.

Farbe nach Angabe des AG.
Menge: 1,000 m

**01.03.0150 Metall-Übergangsschiene liefern u. befestigen**
*** Bedarfsposition ohne GB
Metall-Übergangsschiene -gewölbt- liefern, zuschneiden
und befestigen.

Farbe nach Wahl des AG.
Menge: 1,000 m

**01.03.0160 Metall-Höhenausgleichsschiene liefern u. befestigen**
*** Bedarfsposition ohne GB
Metall-Höhenausgleichssschiene -gewölbt- liefern,
zuschneiden und befestigen.

Farbe nach Wahl des AG.
Menge: 1,000 m

**01.03.0170 Metall-Abschlusswinkel liefern und befestigen**
*** Bedarfsposition ohne GB
Metall-Abschlusswinkel (Schlüter-Schiene) liefern und
als Bodenabschluss in den Türöffnungen fachgerecht
inkl. aller Nebenarbeiten einsetzen.

Farbe nach Wahl des AG.
Menge: 1,000 m

**01.03.0190 Viertelstäbe, 14/ 14 mm, klar lackiert, liefern und anbringen**
*** Bedarfsposition ohne GB
Viertelstäbe, 14/ 14 mm,  Fichte / Tanne / Eiche
klar lackiert, liefern auf Gehrung schneiden und
annageln.
Menge: 1,000 m

**01.03.0195 Viertelstäbe, 14/ 14 mm, fertig lackiert, liefern und anbringen**
*** Bedarfsposition ohne GB
Viertelstäbe, 14/ 14 mm, fertig lackiert,
liefern auf Gehrung schneiden und
annageln.
Menge: 1,000 m

**01.03.0201 Hohlkehleiste 30 x 30 mm, klar lackiert**
*** Bedarfsposition ohne GB
Hohlkelleiste Fichte / Tanne / Eiche klar lackiert,
30 x 30 mm, liefern und befestigen.

Farbe nach Angabe des AG.
Menge: 1,000 m

**01.03.0202 Hohlkehleiste 30 x 30 mm, weiß lackiert**
*** Bedarfsposition ohne GB
Hohlkelleiste weiß lackiert, 30 x 30 mm,
liefern und befestigen.

Farbe nach Angabe des AG.
Menge: 1,000 m

**01.03.0210 Kernsockelleiste ohne Dichtlippe, 60 mm**
*** Bedarfsposition ohne GB
Kernsockelleiste ohne Dichtlippe, Höhe ca. 60 mm,
liefern und befestigen.

Farbe nach Angabe des AG

Innenecken/Außenecken/Endstücke sind zu stanzen

Stärke: 11 mm
Menge: 1,000 m

**01.03.0220 Kernsockelleiste ohne Dichtlippe, 80 mm**
*** Bedarfsposition ohne GB
Kernsockelleiste ohne Dichtlippe, Höhe ca. 80 mm,
liefern und befestigen.

Farbe nach Angabe des AG

Innenecken/Außenecken/Endstücke sind zu stanzen

Stärke: 11 mm
Menge: 1,000 m

**01.03.0230 Kernsockelleiste ohne Dichtlippe, 120 mm**
*** Bedarfsposition ohne GB
Kernsockelleiste ohne Dichtlippe, Höhe ca. 120 mm,
liefern und befestigen.

Farbe nach Angabe des AG.

Innenecken/Außenecken/Endstücke sind zu stanzen

Stärke: 11 mm
Menge: 1,000 m

**01.03.0250 Holzfußleisten, 60 mm**
*** Bedarfsposition ohne GB
Holzfußleisten, 60 mm, roh Fichte/ Tanne liefern und
befestigen.
Menge: 1,000 m

**01.03.0260 Holzfußleisten, 60 mm, weiß**
*** Bedarfsposition ohne GB
Holzfußleisten, 60 mm, weiß lackiert liefern und
befestigen.
Menge: 1,000 m

**01.03.0270 Holzfußleisten, 70 mm**
*** Bedarfsposition ohne GB
Holzfußleisten, 70 mm, roh Fichte/ Tanne liefern und
befestigen.
Menge: 1,000 m

**01.03.0280 Holzfußleisten, 70 mm, weiß**
*** Bedarfsposition ohne GB
Holzfußleisten, 70 mm, weiß lackiert liefern und
befestigen.
Menge: 1,000 m

**01.03.0290 Holzfußleisten, 80 mm**
*** Bedarfsposition ohne GB
Holzfußleisten, 80 mm, roh Fichte/ Tanne liefern und
befestigen.
Menge: 1,000 m

**01.03.0300 Holzfußleisten, 80 mm, weiß**
*** Bedarfsposition ohne GB
Holzfußleisten, 80 mm, weiß lackiert liefern und
befestigen.
Menge: 1,000 m

**01.03.0305 Profilierte Sockelleiste, 60 mm, weiß**
*** Bedarfsposition ohne GB
Sockelleiste Massivholz, profiliert (Hamburger/Berliner
Profil)
60 mm, weiß lackiert, liefern und befestigen.
Menge: 1,000 m

**01.03.0306 Profilierte Sockelleiste, 80 mm, weiß**
*** Bedarfsposition ohne GB
Sockelleiste Massivholz, profiliert (Hamburger/Berliner
Profil)
80 mm, weiß lackiert, liefern und befestigen.
Menge: 1,000 m

**01.03.0310 Profilierte Sockelleiste, 100 mm, weiß**
*** Bedarfsposition ohne GB
Sockelleiste Massivholz, profiliert (Hamburger/Berliner
Profil)
100 mm, weiß lackiert, liefern und befestigen.
Menge: 1,000 m

**01.03.0320 Profilierte Sockelleiste, 120 mm, weiß**
*** Bedarfsposition ohne GB
Sockelleiste Massivholz, profiliert (Hamburger/Berliner
Profil) 120 mm, weiß lackiert, liefern und befestigen.
Menge: 1,000 m

**01.03.0330 Profilierte Sockelleiste, 140 mm, weiß**
*** Bedarfsposition ohne GB
Sockelleiste Massivholz, profiliert (Hamburger/Berliner
Profil) 140 mm, weiß lackiert, liefern und befestigen.
Menge: 1,000 m

**01.03.0340 Sockelleiste Döllken Cubu Flex life, 60 mm / 13 mm Überdeckung - mit Dichtlippe**
*** Bedarfsposition ohne GB
Kernsockelleisteleiste Döllken Cubu Flex life (60 mm
Höhe / Überdeckung 13 mm)

HDF - Kern, ummantelt mit chlorfreiem Polyblend auf
Basis PP/TPE, mit flexibler Weichlippe oben und unten.

Innenecken/Außeneckensind zu stanzen. ggf. auf Gehrung
zu schneiden
Endstücke, insbesondere im Sichtbereich (z.B. an
Stahlzargen) sind zwingend zu stanzen und umzulegen.

Innenecken/Außenecken/Endstücke sind zu stanzen

Fabrikat:

Döllken oder gleichwertig

Dekor:

Nach Angabe des AG.
Menge: 1,000 m

**01.03.0350 Sockelleiste Döllken Cubu Flex life, 80 mm / 13 mm Überdeckung - mit Dichtlippe**
*** Bedarfsposition ohne GB
Kernsockelleisteleiste Döllken Cubu Flex life (80 mm
Höhe / Überdeckung 13 mm)

HDF - Kern, ummantelt mit chlorfreiem Polyblend auf
Basis PP/TPE, mit flexibler Weichlippe oben und unten.

Innenecken/Außeneckensind zu stanzen. ggf. auf Gehrung
zu schneiden
Endstücke, insbesondere im Sichtbereich (z.B. an
Stahlzargen) sind zwingend zu stanzen und umzulegen.

Innenecken/Außenecken/Endstücke sind zu stanzen

Fabrikat:

Döllken oder gleichwertig

Dekor:

Nach Angabe des AG.
Menge: 1,000 m

**01.03.0360 Sockelleiste Döllken Cubu Flex life, 100 mm / 13 mm Überdeckung - mit Dichtlippe**
*** Bedarfsposition ohne GB
Kernsockelleisteleiste Döllken Cubu Flex life (100 mm
Höhe / Überdeckung 13 mm)

HDF - Kern, ummantelt mit chlorfreiem Polyblend auf
Basis PP/TPE, mit flexibler Weichlippe oben und unten.

Innenecken/Außeneckensind zu stanzen. ggf. auf Gehrung
zu schneiden
Endstücke, insbesondere im Sichtbereich (z.B. an
Stahlzargen) sind zwingend zu stanzen und umzulegen.

Innenecken/Außenecken/Endstücke sind zu stanzen

Fabrikat:

Döllken oder gleichwertig

Dekor:

Nach Angabe des AG.
Menge: 1,000 m

**01.03.0370 Sockelleiste Döllken Cubu Flex life XL 80 mm / 19 mm Überdeckung - mit Dichtlippe**
*** Bedarfsposition ohne GB
Kernsockelleiste Döllken Cubu Flex life XL ( 80 Höhe /
19 mm Überdeckung)

HDF - Kern, ummantelt mit chlorfreiem Polyblend auf
Basis PP/TPE, mit flexibler Weichlippe oben und unten.

Innenecken/Außeneckensind zu stanzen. ggf. auf Gehrung
zu schneiden
Endstücke, insbesondere im Sichtbereich (z.B. an
Stahlzargen) sind zwingend zu stanzen und umzulegen.

Innenecken/Außenecken/Endstücke sind zu stanzen

Fabrikat:

Döllken oder gleichwertig

Dekor:

Nach Angabe des AG.
Menge: 1,000 m

**01.03.0371 Sockelleiste Döllken EP 60/13 / 13 mm Überdeckung - mit Dichtlippe - auf Bodendekor abgestimmt**
*** Bedarfsposition ohne GB
Sockelleiste Döllken EP 60/13 / 13 mm Überdeckung

HDF - Kern, ummantelt mit chlorfreiem Polyblend auf
Basis PP/TPE, mit flexibler Weichlippe oben und
unten.mit Dichtlippe
Dekor abgestimmt auf Designbelagskollektionen
verschiedener hersteller.

Fabrikat:

Döllken oder Gleichwertig

Dekor: nach Angabe der Bauleitung
Menge: 1,000 m
